# Columna de cocina profesional con grifo con caño giratorio para instalar sobre encimera, 1734 04 de Genebre - De Genebre

- Propiedad del archivo: CONSTRUNARIO
- Formato: FIEBDC-3/2012
- Programa: Construnario Versión 3.51
- Fecha de los precios: 02/07/2024
- Divisa: EUR

**GEN_173404** u Columna de cocina profesional con grifo con caño giratorio para instalar sobre encimera, 1734 04 de Genebre - De Genebre
Precio: 322.61
Columna de cocina profesional con grifo con caño giratorio para instalar sobre encimera, 1734 04 de Genebre 1) Muelle cromado de acero inoxidable AISI 304. 2) Flexo con tubo interior PEX, mallado en acero inoxidable y funda plástica, doble grapaje y tuercas de ½”giratorias. 3) Ducha con cierre automático y anilla de retención uso continuado, mango de tecnopolímero antiescaldamiento. 4) Soportes en latón cromado regulables en altura. 5) Cromados según EN 248. 6) Montura cerámica ¼ vuelta. 7) Aireador plástico antical hembra M22x1 con faldón de latón cromado. 8) Soporte de encimera con conexión estándar G ½”. 9) Temperatura máxima: 80 °C. 10) Temp. máx. recomendada: 65 °C. 11) Presión máxima: 10 bar. 12) Presión mínima: 0,5 bar. 13) Presión recomendada: 1 - 3 bar. Columna de cocina profesional con grifo con caño giratorio para instalar sobre encimera de dimensiones reducidas. Dotada de un muelle de acero inoxidable AISI 304 cromado. Grifo, soportes y barra en latón CW617N cromados según EN 248. Provisto de un flexo de acero inoxidable con funda plástica para facilitar la limpieza. Ducha con diseño ergonómico, cierre automático y doble posición de espray (concentrado y ducha). Grifo dotado de montura ¼ vuelta. Incluye todos los elementos de fijación.
