# Columna de cocina profesional con grifo mezclador monobloc y grifo con caño giratorio para instalar sobre encimera, 1814 04 de Genebre - De Genebre

- Propiedad del archivo: CONSTRUNARIO
- Formato: FIEBDC-3/2012
- Programa: Construnario Versión 3.51
- Fecha de los precios: 02/07/2024
- Divisa: EUR

**GEN_181404** u Columna de cocina profesional con grifo mezclador monobloc y grifo con caño giratorio para instalar sobre encimera, 1814 04 de Genebre - De Genebre
Precio: 420.11
Columna de cocina profesional con grifo mezclador monobloc y grifo con caño giratorio para instalar sobre encimera, 1814 04 de Genebre 1) Muelle cromado de acero inoxidable AISI 304. 2) Flexo con tubo interior PEX, mallado en acero inoxidable y funda plástica, doble grapaje y tuercas de ½”giratorias. 3) Ducha con cierre automático y anilla de retención uso continuado, mango de tecnopolímero antiescaldamiento. 4) Soportes en latón cromado regulables en altura. 5) Cromados según EN 248. 6) Monturas cerámicas ¼ vuelta. 7) Aireador plástico antical hembra M22x1 con faldón de latón cromado 8) Latiguillos de 35 cm (M10x1; G ?”). 9) Conjunto de sujeción mediante herradura metálica y juego de retenciones. 10) Temperatura máxima: 80 °C. 11) Temp. máx. recomendada: 65 °C. 12) Presión máxima: 10 bar. 13) Presión mínima: 0,5 bar. 14) Presión recomendada: 1 - 3 bar. Columna de cocina profesional con grifo mezclador monobloc y grifo con caño giratorio para instalar sobre encimera de dimensiones reducidas. Dotada de un muelle de acero inoxidable AISI 304 cromado. Grifo en latón CC754S, soportes y barra en latón CW617N cromados según EN 248. Provisto de un flexo de acero inoxidable con funda plástica para facilitar la limpieza. Ducha con diseño ergonómico, cierre automático y doble posición de espray (concentrado y ducha). Grifo con caño dotado de montura cerámica ¼ vuelta. Grifo mezclador dotado de monturas ¼ vuelta, conexiones flexibles y válvulas antirretorno. Incluye todos los elementos de fijación.
