# Columna de cocina profesional con grifo mezclador monomando y grifo con caño giratorio para instalar sobre encimera, 1812 04 de Genebre - De Genebre

- Propiedad del archivo: CONSTRUNARIO
- Formato: FIEBDC-3/2012
- Programa: Construnario Versión 3.51
- Fecha de los precios: 02/07/2024
- Divisa: EUR

**GEN_181204** u Columna de cocina profesional con grifo mezclador monomando y grifo con caño giratorio para instalar sobre encimera, 1812 04 de Genebre - De Genebre
Precio: 452.05
Columna de cocina profesional con grifo mezclador monomando y grifo con caño giratorio para instalar sobre encimera, 1812 04 de Genebre 1) Muelle cromado de acero inoxidable AISI 304. 2) Flexo con tubo interior PEX, mallado en acero inoxidable y funda plástica, doble grapaje y tuercas de ½”giratorias. 3) Ducha con cierre automático y anilla de retención uso continuado, mango de tecnopolímero antiescaldamiento. 4) Soportes en latón cromado regulables en altura. 5) Cromados según EN 248. 6) Cartucho cerámico silencioso Ø40 con salida libre. 7) Aireador plástico antical hembra M22x1 con faldón de latón cromado 8) Monturas cerámicas ¼ vuelta. 9) Latiguillos de 35 cm (M10x1; G ?”). 10) Conjunto de sujeción mediante herradura metálica y juego de retenciones. 11) Temperatura máxima: 80 °C. 12) Temp. máx. recomendada: 65 °C. 13) Presión máxima: 10 bar. 14) Presión mínima: 0,5 bar. 15) Presión recomendada: 1 - 3 bar Columna de cocina profesional con grifo mezclador monomando y grifo con caño giratorio para instalar sobre encimera de dimensiones reducidas. Dotada de un muelle de acero inoxidable AISI 304 cromado. Grifo en latón CC754S, soportes y barra en latón CW617N cromados según EN 248. Provisto de un flexo de acero inoxidable con funda plástica para facilitar la limpieza. Ducha con diseño ergonómico, cierre automático y doble posición de espray (concentrado y ducha). Grifo con caño dotado de montura cerámica ¼ vuelta. Grifo mezclador dotado de cartucho cerámico mezclador D40, conexiones flexibles y válvulas antirretorno. Incluye todos los elementos de fijación.
