# Grifo mezclador de llenado profesional con caño giratorio para instalar sobre la encimera de Genebre - De Genebre

- Propiedad del archivo: CONSTRUNARIO
- Formato: FIEBDC-3/2012
- Programa: Construnario Versión 3.51
- Fecha de los precios: 21/11/2024
- Divisa: EUR

**GEN_173204** u Grifo mezclador de llenado profesional con caño giratorio para instalar sobre la encimera de Genebre - De Genebre
Precio: 264.33
Grifo mezclador de llenado profesional con caño giratorio para instalar sobre la encimera de Genebre 1) Cromados según EN 248 2) Cuerpo con doble función mezcladora o gran caudal. 3) Soporte de encimera con sistema de regulación de altura. 4) Aireador plástico antical. 5) Monturas cerámicas ¼ vuelta. 6) Temperatura máxima: 85 °C. 7) Temp. máx. recomendada: 65 °C. 8) Presión máxima: 10 bar. 9) Presión mínima: 0,5 bar. 10) Presión recomendada: 1 - 3 bar Grifo mezclador de llenado profesional con caño giratorio para instalar sobre la encimera. Grifo, soportes y barra en latón CW617N cromados según EN 248. Aireador plástico antical. Barra con altura regulable. Dotado de montura ¼ vuelta y conexiones flexibles. Incluye todos los elementos de fijación.
