# Ducha para lavado de hornos profesional con diseño ergonómico, 1727 04 de Genebre - De Genebre

- Propiedad del archivo: CONSTRUNARIO
- Formato: FIEBDC-3/2012
- Programa: Construnario Versión 3.51
- Fecha de los precios: 02/07/2024
- Divisa: EUR

**GEN_172704** u Ducha para lavado de hornos profesional con diseño ergonómico, 1727 04 de Genebre - De Genebre
Precio: 116.06
Ducha para lavado de hornos profesional con diseño ergonómico, 1727 04 de Genebre 1) Cuerpo y maneta realizados en latón según UNE-EN 1982. 2) Cromado según EN 248. 3) Empuñadura de tecnopolimero 4) Chorro de agua de doble efecto. 5) Temperatura máxima:85º C 6) Temp. máx. recomendada: 65 °C. 7) Presión máxima: 10 bar 8) Presión mínima: 0,5 bar. 9) Presión recomendada: 1 - 3 bar. Ducha para lavado de hornos profesional con diseño ergonómico, apertura progresiva, cierre automático y dispositivo anti-golpe de ariete. Cuerpo y palanca en latón CW617N cromado según EN 248. Empuñadura en tecnopolímero. Dotado de anillo anti golpes en la salida. Salida de agua concéntrica.
