# Grifo mural de cocina profesional para ser usado con caño, CU1729 de Genebre - De Genebre

- Propiedad del archivo: CONSTRUNARIO
- Formato: FIEBDC-3/2012
- Programa: Construnario Versión 3.51
- Fecha de los precios: 02/07/2024
- Divisa: EUR

**GEN_CU1729** u Grifo mural de cocina profesional para ser usado con caño, CU1729 de Genebre - De Genebre
Precio: 40.59
Grifo mural de cocina profesional para ser usado con caño. Cuerpo y florón en latón CW617N cromados según EN 248. Dotado de montura cerámica ¼ de vuelta y filtro plástico antipartículas.
