# Sifón botella para lavabo y bidé, referencia 1626 52 de Genebere. 1 1/4". Gris - De Genebre

- Propiedad del archivo: CONSTRUNARIO
- Formato: FIEBDC-3/2012
- Programa: Construnario Versión 3.51
- Fecha de los precios: 02/07/2024
- Divisa: EUR

**GEN_162652** u Sifón botella para lavabo y bidé, referencia 1626 52 de Genebere. 1 1/4". Gris - De Genebre
Precio: 115.59
Sifón extensible botella para lavabo y bidé. Fabricado en latón CC754S, acabado negro. Rosca de conexión de 1 ¼”. Dotado de conexiones de tubo vertical y horizontal telescópicas y juntas en NBR. Incluye tapón inferior para limpieza.
