# Caño de llenado giratorio profesional para instalar sobre la encimera, 1255 04 de Genebre - De Genebre

- Propiedad del archivo: CONSTRUNARIO
- Formato: FIEBDC-3/2012
- Programa: Construnario Versión 3.51
- Fecha de los precios: 02/07/2024
- Divisa: EUR

**GEN_125504** u Caño de llenado giratorio profesional para instalar sobre la encimera, 1255 04 de Genebre - De Genebre
Precio: 40.68
Caño de llenado giratorio profesional para instalar sobre la encimera, 1255 04 de Genebre 1) Cuerpo y caño giratorio realizados en latón según UNE-EN 1982. 2) Cromado según EN 248. 3) Atomizador plástico hembra M22x1 antical 4) Suministrado con conjunto de sujeción mediante tuerca de latón. 5) Caudal mínimo: 12 l/min (3 bar). 6) Temp. máxi. recomendada: 65º C. 7) Presión máxima uso: 10 bar. 8) Presión mínima uso: 0,5 bar. 9) Presión recomendada: 1-3 bar. Caño de llenado giratorio profesional para instalar sobre la encimera. Caño y soporte en latón CW617N cromado según EN 248. Aireador plástico antical. Incluye todos los elementos de fijación.
