# Válvula de esfera 3 vías para montaje actuador, 3282 07 de Genebre. Tipo "T" 1 1/4" - De Genebre

- Propiedad del archivo: CONSTRUNARIO
- Formato: FIEBDC-3/2012
- Programa: Construnario Versión 3.51
- Fecha de los precios: 02/07/2024
- Divisa: EUR

**GEN_3282E07** u Válvula de esfera 3 vías para montaje actuador, 3282 07 de Genebre. Tipo "T" 1 1/4" - De Genebre
PN 25. Paso total. Construcción en latón niquelado UNE-EN 12165. Asientos PTFE. Extremos rosca gas (BSP) H ISO 228/1. Obturador esférico en 2/3 vías en forma "L" / "T". Juntas tóricas EPDM. Temp. máx. 150ºC. Mando manual por palanca. Conexión a actuador s/ ISO 5211.
