# Válvula de esfera mini, palanca roja, 3097H 01 de Genebre. 1/8'' - De Genebre

- Propiedad del archivo: CONSTRUNARIO
- Formato: FIEBDC-3/2012
- Programa: Construnario Versión 3.51
- Fecha de los precios: 02/07/2024
- Divisa: EUR

**GEN_3097H01** u Válvula de esfera mini, palanca roja, 3097H 01 de Genebre. 1/8'' - De Genebre
Precio: 3.44
PN 16. Paso reducido. Construcción en latón cromado UNE-EN 12165 . Asientos PTFE. Extremos rosca gas (BSP) H-H según ISO 228/1. Temp. máx. 110ºC. Mando palomilla aluminio.
