# Válvula tubería PEX y multicapa con casquillos de prensar, 3183S 25 de Genebre. Ø25x2,5 - De Genebre

- Propiedad del archivo: CONSTRUNARIO
- Formato: FIEBDC-3/2012
- Programa: Construnario Versión 3.51
- Fecha de los precios: 02/07/2024
- Divisa: EUR

**GEN_3183S25** u Válvula tubería PEX y multicapa con casquillos de prensar, 3183S 25 de Genebre. Ø25x2,5 - De Genebre
Precio: 14.83
Válvula tubería PEX y multicapa con casquillos de prensar, 3183S 25 de Genebre. Ø25x2,5 1. Válvula para montaje en superficie, paso total. 2. Construcción en latón s/ UNE-EN 12165 cromado. 3. Extremos para conexión a tubería de Polietileno Reticulado (PEX) y Multicapa 4. Temperatura de trabajo desde -20ºC a 110ºC. 5. Presión máxima de trabajo 25 bar (PN 25). 6. Asientos PTFE 7. Dos juntas tóricas EPDM en las conexiones. 8. Incluye casquillos de acero inoxidable para prensar en herramienta con mordaza tipo “U” PN 25. Paso estándar. Construcción en latón cromado según UNE-EN 12165. Asientos PTFE. Casquillos de prensar de acero inoxidable AISI 304. Anillo anti electrolisis. Juntas EPDM. Temp. máx. 110ºC.
