# Válvula empotrar tubería PEX-a sistema de expansión, 3183B 20 de Genebre. Ø 20 x 1,9 - De Genebre

- Propiedad del archivo: CONSTRUNARIO
- Formato: FIEBDC-3/2012
- Programa: Construnario Versión 3.51
- Fecha de los precios: 09/10/2024
- Divisa: EUR

**GEN_3183B20** u Válvula empotrar tubería PEX-a sistema de expansión, 3183B 20 de Genebre. Ø 20 x 1,9 - De Genebre
Precio: 11.08
Válvula empotrar tubería PEX-a sistema de expansión, 3183B 20 de Genebre. Ø 20 x 1,9 1. Válvula de esfera para empotrar, paso estándar 2. Construcción en latón s./ UNE-EN 12165 3. Extremos para conexión a tubería de Polietileno Reticulado (PEX-a) mediante anillo polimérico de expansión (no incluidos) 4. Temperatura de trabajo desde -20ºC a 110ºC. 5. Presión máxima de trabajo 25 bar (PN 25). 6. Adaptable a los mandos M3054, M3055, M3057, K3054 y prolongadores K3052P y K3053 7. Asientos PTFE 8. Juntas tóricas NBR PN25. Paso estándar. Construcción en latón UNE-EN 12165. Asientos PTFE. Temp. máx. 110ºC.
