# Válvula de escuadra doble, referencia 3109 05 de Genebre. 1/2" - 1/2" - De Genebre

- Propiedad del archivo: CONSTRUNARIO
- Formato: FIEBDC-3/2012
- Programa: Construnario Versión 3.51
- Fecha de los precios: 02/07/2024
- Divisa: EUR

**GEN_310905** u Válvula de escuadra doble, referencia 3109 05 de Genebre. 1/2" - 1/2" - De Genebre
Precio: 16.54
Válvula de escuadra doble, referencia 3109 05 de Genebre. 1/2" - 1/2" Válvula de escuadra doble acabado cromado de alta calidad, para instalar en pared. Cuerpo y cobertor fabricados en latón CW617N. Dotado de conexiones estándar G ½”. Genebre te ofrece una larga lista de accesorios y complementos funcionales y decorativos ideales para combinar con nuestros modelos de grifería y dar un toque personal a cada baño. PN 10. Construcción en latón según UNE-EN 12165 cromado y pulido. Extremos roscados gas (BSP) M-M según ISO 228/1. Apertura y cierre por montura cerámica. Temp. máx. 85ºC.
