# Contador de agua para grandes calibres, referencia flowIQ® 4200 de Kamstrup - Contadores y dispositivos, medición agua de Kamstrup

- Propiedad del archivo: CONSTRUNARIO
- Formato: FIEBDC-3/2012
- Programa: Construnario Versión 3.51
- Fecha de los precios: 05/07/2024
- Divisa: EUR

**FLOW_4200** u Contador de agua para grandes calibres, referencia flowIQ® 4200 de Kamstrup - Contadores y dispositivos, medición agua de Kamstrup
Contador de agua para grandes calibres, referencia flowIQ® 4200 de Kamstrup Datos de aprobación según MID Aprobaciones para los tamaños de contador DN125-DN300 DK-0200-MI001-040 Entorno mecánico Clase M1 Entorno electromagnético Clase E2 Designaciones según OIML R 49 Clase de precisión 2 Clase de sensibilidad U0/ D0 Clase ambiental Cumple con OIML R 49 clase B y O (edificios/exterior) Temperatura del medio, agua fría 0,1...50 °C (T50) Tipos de contador Q3 = 160, 250, 400, 630 y 1000 m³/h Rango de temperatura ambiente 5... 55 °C, humedad con condensación (montado en interiores en cuartos de empresas de suministro y en exteriores en pozos de contadores; debe evitarse el montaje en exposición directa y prolongada con la luz del sol) Comunicación de radio RE-D (Directiva de equipos radioeléctricos) Homologaciones para agua potable KIWA, KTW-BWGL (todos los componentes son aptos para el agua potable) Material Partes mojadas Cuerpo del contador Acero inoxidable, n.º W 1.4408 (316) Vaina del transductor PPS Junta tórica/junta EPDM Partes no mojadas Brida Hierro fundido, EN-GJS-500-7C, revestimiento de FBE negro • Las bridas separadas garantizan una instalación flexible y sencilla • Precisión ultrasónica a lo largo de toda la vida útil del contador • La batería reemplazable prolonga la vida útil del contador • Precisión excepcional en todos los caudales
