# Válvula tuberia PEX-a sistema de expansión de Genebre Ø20x1,8 - De Genebre

- Propiedad del archivo: CONSTRUNARIO
- Formato: FIEBDC-3/2012
- Programa: Construnario Versión 3.51
- Fecha de los precios: 09/10/2024
- Divisa: EUR

**GEN_3183BS_20** u Válvula tuberia PEX-a sistema de expansión de Genebre Ø20x1,8 - De Genebre
Precio: 9.13
Válvula tuberia PEX-a sistema de expansión de Genebre Ø20x1,8 1. Válvula de esfera para superficie, paso estándar. 2. Construcción en latón s/ UNE-EN 12165 cromado. 3. Extremos para conexión a tubería de Polietileno Reticulado (PEX-a) mediante anillo polimérico de expansión (no incluidos) 4. Temperatura de trabajo desde -20ºC a 110ºC. 5. Presión máxima de trabajo 25 bar (PN 25). 6. Asientos PTFE 7. Juntas tóricas NBR PN 25. Paso estándar. Construcción en latón cromado según UNE-EN 12165. Asientos PTFE. Temperatura máxima de trabajo 110ºC.
