# Accesorio de prensar para tubería pex y multicapa, conexión macho de Genebre. Ø20 x 1/2" - De Genebre

- Propiedad del archivo: CONSTRUNARIO
- Formato: FIEBDC-3/2012
- Programa: Construnario Versión 3.51
- Fecha de los precios: 09/10/2024
- Divisa: EUR

**GEN_3183AR_20_04** u Accesorio de prensar para tubería pex y multicapa, conexión macho de Genebre. Ø20 x 1/2" - De Genebre
PN 10. Construcción en latón cromado según UNE-EN 12165. Casquillos de prensar de acero inoxidable AISI 304. Anillo anti electrolisis. Juntas de EPDM. Extremo rosca gas (BSP) M, ISO 228/1. Temp. máx. 95ºC.
