# Válvula de esfera boca de riego vertical con caja y tapa de Genebre. 1/2''x3/4'' - De Genebre

- Propiedad del archivo: CONSTRUNARIO
- Formato: FIEBDC-3/2012
- Programa: Construnario Versión 3.51
- Fecha de los precios: 09/10/2024
- Divisa: EUR

**GEN_3065_04** u Válvula de esfera boca de riego vertical con caja y tapa de Genebre. 1/2''x3/4'' - De Genebre
Precio: 46.94
Válvula de esfera boca de riego vertical con caja y tapa de Genebre. 1/2''x3/4'' 1. Válvula de esfera para conexión manguera verticalmente. 2. Construcción en latón s/ UNE- EN12165. 3. Entrada rosca gas (BSP) macho s/ ISO 228/1. 4. Salida racor Rapid-Ge (sistema Genebre) para conectar manguera verticalmente. 5. Accionamiento mediante maneta en "T" de plástico 6. Eje no eyectable. 7. Asientos PTFE. 8. Temperatura de trabajo desde -20ºC a 100ºC. 9. Presión máxima de trabajo 16 bar (PN 16). 10. Caja - arqueta de plástico con tapa color verde. Válvula de esfera boca de riego vertical ref. 3064 y arqueta de plástico con tapa color verde. Mando con la máxima altura para facilitar la apertura y cierre de la válvula con conexión Rapid-Ge.
