# Racor hembra rapid-Ge cromado de Genebre. 3/4'' - De Genebre

- Propiedad del archivo: CONSTRUNARIO
- Formato: FIEBDC-3/2012
- Programa: Construnario Versión 3.51
- Fecha de los precios: 09/10/2024
- Divisa: EUR

**GEN_3211_05** u Racor hembra rapid-Ge cromado de Genebre. 3/4'' - De Genebre
Precio: 2.26
Racor hembra rapid-Ge cromado de Genebre. 3/4'' 1. Racor adaptable a los grifos Genebre para manguera (3059 04, 3059 05, 3059 06, 3059R 05, 3066B 04, 3066B 05). 2. Salida adaptable al enchufe 3215. 3. Construcción en latón s/ UNE-EN 12165. 4. Acabado cromo brillante. Sistema de anclaje adaptable a enchufe 3215. Construcción en latón según UNE-EN 12165 acabado cromado pulido.
