# Válvula de escuadra con tuerca loca de Genebre. 3/8'' - De Genebre

- Propiedad del archivo: CONSTRUNARIO
- Formato: FIEBDC-3/2012
- Programa: Construnario Versión 3.51
- Fecha de los precios: 09/10/2024
- Divisa: EUR

**GEN_3093_03** u Válvula de escuadra con tuerca loca de Genebre. 3/8'' - De Genebre
Precio: 3.15
Válvula de escuadra con tuerca loca de Genebre. 3/8'' 1. Válvula de escuadra paso estándar 2. Construcción en latón forjado s/ UNE-EN 12165. 3. Extremos roscados gas (BSP) macho-hembra (tuerca loca), según ISO 228/1. 4. Cierre mediante eje ¼ vuelta. 5. Estopada doble junta tórica en NBR. 6. Mando 1/4 de vuelta en ABS fijado por tornillo. 7. Presión máxima de trabajo 10 bar (PN 10). 8. Temperatura máxima de trabajo 110ºC 9. Acabado cromado brillante. PN 10. Paso estándar. Construcción en latón UNE-EN 12165 acabado cromado pulido. Extremos rosca gas (BSP) M-H según ISO 228/1. Temp. máx. 110ºC. Mando ABS 1/4 vuelta.
