# Válvula escuadra alargada de Genebre. 1/2''x1/2'' - De Genebre

- Propiedad del archivo: CONSTRUNARIO
- Formato: FIEBDC-3/2012
- Programa: Construnario Versión 3.51
- Fecha de los precios: 09/10/2024
- Divisa: EUR

**GEN_3294_05** u Válvula escuadra alargada de Genebre. 1/2''x1/2'' - De Genebre
Precio: 5.23
Válvula escuadra alargada de Genebre. 1/2''x1/2'' 1. Válvula de escuadra paso estándar. 2. Construcción en latón forjado s/ UNE-EN 12165. 3. Extremos roscados gas (BSP) macho, según ISO 228/1. 4. Cierre mediante eje excéntrico (sistema GENEBRE). 5. Estopada doble junta tórica en NBR. 6. Mando con 1/4 de vuelta en ABS fijado por tornillo. 7. Presión máxima de trabajo 10 bar (PN 10). 8. Temperatura de trabajo desde -20ºC a 110ºC. 9. Acabado cromado brillante. PN 10. Paso estándar. Construcción en latón cromado según UNE-EN 12165 . Extremos rosca gas (BSP) M-M según ISO 228/1. Temp. máx. 110ºC. Mando ABS 1/4 de vuelta. Cierre mediante eje excéntrico (Sistema Genebre).
