# Válvula lavadora simple cromada modelo "TEK" de Genebre. 1/2''x3/4'' - De Genebre

- Propiedad del archivo: CONSTRUNARIO
- Formato: FIEBDC-3/2012
- Programa: Construnario Versión 3.51
- Fecha de los precios: 09/10/2024
- Divisa: EUR

**GEN_3392_04** u Válvula lavadora simple cromada modelo "TEK" de Genebre. 1/2''x3/4'' - De Genebre
Precio: 9.45
Válvula lavadora simple cromada modelo "TEK" de Genebre. 1/2''x3/4'' 1. Válvula de escuadra, paso estándar. 2. Construcción en latón forjado s/ UNE-EN 12165. 3. Extremos roscados gas (BSP) macho, según ISO 228/1. 4. Asientos en NBR. 5. Maneta en plástico. 6. Presión máxima de trabajo 16 bar (PN-16). 7. Temperatura máxima de trabajo 100ºC. 8. Acabado cromado pulido. PN16. Paso estándar. Construcción en latón UNE-EN 12165 acabado cromado pulido. Extremos roscados rosca gas (BSP) M ISO 228/1. Temp. máx. 100ºC. Accionamiento mediante volante. Incluye indice azul y rojo.
