# Racor acoplamiento recto con válvula de retención de Genebre. 40x40 - De Genebre

- Propiedad del archivo: CONSTRUNARIO
- Formato: FIEBDC-3/2012
- Programa: Construnario Versión 3.51
- Fecha de los precios: 09/10/2024
- Divisa: EUR

**GEN_3124_07** u Racor acoplamiento recto con válvula de retención de Genebre. 40x40 - De Genebre
Precio: 35.56
Racor acoplamiento recto con válvula de retención de Genebre. 40x40 1. Racor acoplamiento recto 2. Presión máxima de trabajo 16 bar (PN-16). 3. Construcción en latón forjado de cuerpo y tapa según UNE-EN 12165. 4. Extremos conexión tubería mediante sistema de apriete diseño Genebre “Rac-Ge”. 5. Anillo de apriete y anillo tope en latón cromado. 6. Temperatura de trabajo de –10ºC a +90ºC. 7. Aplicable para la unión de tubo de polietileno de baja, media y alta densidad. 8. Válvula de retención integrada 9. Montaje en cualquier posición 10. Junta de clapeta vulcanizada de NBR 11. Muelle de acero inoxidable. AISI 304 PN 16. Construcción en latón forjado según UNE-EN 12165. Conexión a tubería mediante sistema de apriete diseño Genebre "RAC-GE". Temperatura de trabajo de -10°C a 90°C. Aplicable para la unión con tubo de polietileno en baja media y alta densidad. Cierre NBR vulcanizado. Muelle acero inox. AISI 304. Montaje en cualquier posición.
