# Válvula de fondo, rosca NPT, de Genebre. 3/4'' - De Genebre

- Propiedad del archivo: CONSTRUNARIO
- Formato: FIEBDC-3/2012
- Programa: Construnario Versión 3.51
- Fecha de los precios: 09/10/2024
- Divisa: EUR

**GEN_3145EN_05** u Válvula de fondo, rosca NPT, de Genebre. 3/4'' - De Genebre
Precio: 9.63
Válvula de fondo, rosca NPT, de Genebre. 3/4'' 1. Presión máxima de trabajo 10 bar (PN-10). 2. Construcción en latón según UNE-EN 12165. 3. Extremos rosca gas (BSP) hembra s/ ISO 228/1. 4. Cierre NBR 65 Sh. 5. Temperatura de trabajo desde 0ºC a 90ºC. 6. Adaptable para todo tipo de instalaciones hidráulicas y neumáticas. PN 10 - PN 8 - PN 6. Construcción en latón UNE-EN 12165. Cierre en NBR 65 sh. Extremos rosca gas (BSP) H - ISO 228/1. Temp. máx. 90ºC.
