# Válvula de fondo, rosca NPT, de Genebre. 1 1/4'' - De Genebre

- Propiedad del archivo: CONSTRUNARIO
- Formato: FIEBDC-3/2012
- Programa: Construnario Versión 3.51
- Fecha de los precios: 09/10/2024
- Divisa: EUR

**GEN_3145EN_07** u Válvula de fondo, rosca NPT, de Genebre. 1 1/4'' - De Genebre
Precio: 17.13
Válvula de fondo, rosca NPT, de Genebre. 1 1/4'' 1. Presión máxima de trabajo 10 bar (PN-10). 2. Construcción en latón CW617N según UNE-EN 12165 para medidas de 3/4” hasta 2”. 3. Construcción en latón Cu57Pb3 para 2 1/2” hasta 4”. 4. Extremos rosca gas (BSP) hembra s/ ISO 228/1. 12165 para medidas de 3/4” hasta 2”. 5. Para roscas de 2 1/2' a 4' no es estricto ISO228/1. 6. Cierre NBR 65 Sh. 7. Temperatura de trabajo desde 0ºC a 90ºC. 8. Adaptable para todo tipo de instalaciones hidráulicas y neumáticas. PN 10 - PN 8 - PN 6. Construcción en latón UNE-EN 12165. Cierre en NBR 65 sh. Extremos rosca gas (BSP) H - ISO 228/1. Temp. máx. 90ºC.
