# Válvula de seguridad para termo de Genebre. 3/4'' - De Genebre

- Propiedad del archivo: CONSTRUNARIO
- Formato: FIEBDC-3/2012
- Programa: Construnario Versión 3.51
- Fecha de los precios: 09/10/2024
- Divisa: EUR

**GEN_3193_05** u Válvula de seguridad para termo de Genebre. 3/4'' - De Genebre
Precio: 8.22
Válvula de seguridad para termo de Genebre. 3/4'' 1. Construcción en latón s/ UNE-EN 12165 acabado niquelado. 2. Extremos rosca gas (BSP) M-H s/ ISO 228/1. 3. Presión máxima de trabajo 16 bar (PN 16). 4. Temperatura de trabajo desde -20ºC a 110ºC. 5. Taraje preestablecido fijado a 8 bar ±0.5 bar. 6. Salida para conexión manguera. PN 16. Construcción en latón UNE-EN 12165 cromado. Extremos rosca M-H, ISO 228/1. Muelles acero inox. Taraje estándar fijo a 8 bar. Cierre NBR. Temperatura máxima 110°C.
