# Válvula reductora de presión mini "Optim" de Genebre. 1/2'' - De Genebre

- Propiedad del archivo: CONSTRUNARIO
- Formato: FIEBDC-3/2012
- Programa: Construnario Versión 3.51
- Fecha de los precios: 09/10/2024
- Divisa: EUR

**GEN_3315_04** u Válvula reductora de presión mini "Optim" de Genebre. 1/2'' - De Genebre
Válvula reductora de presión mini "Optim" de Genebre. 1/2'' 1. Presión máx. de trabajo 16 bar 2. Construcción en latón niquelado UNE-EN 12165 3. Juntas de EPDM peróxido. 4. Campo de regulación: 1 a 5,5 5. Presión de salida establecida a 3 bar. 6. Temperatura de trabajo desde 0ºC a 130ºC 7. Compatible con agua, solución de glicol al 50% y aire comprimido. 8. Extremos roscada Gas (BSP) H-H s/ ISO 228/1 9. Conexión a manómetro Rp¼” s/ EN 10226 (ISO 7/1). (manómetro no incluido). 10. Pruebas, ensayos y verificaciones conforme a norma EN 1567 11. Certificación ACS PN 16. Construcción en latón niquelado según UNE-EN 12165. Muelle de acero zincado según EN 10270. Juntas de EPDM Perox. Extremo rosca gas (BSP) H-H, ISO 228/1. Temp. máx. 130ºC
