# Válvula reductora de presión a pistón "Rinoxdos" de Genebre. 1/2'' - De Genebre

- Propiedad del archivo: CONSTRUNARIO
- Formato: FIEBDC-3/2012
- Programa: Construnario Versión 3.51
- Fecha de los precios: 09/10/2024
- Divisa: EUR

**GEN_3320E_04** Válvula reductora de presión a pistón "Rinoxdos" de Genebre. 1/2'' - De Genebre
Precio: 27.42
Válvula reductora de presión a pistón "Rinoxdos" de Genebre. 1/2'' 1. Presión máxima de trabajo 25 bar (PN-25). 2. Cuerpo en latón CW617N s/EN12165. Acabado niquelado 3. Pistón en latón CW617N y goma EPDM. 4. Muelle de regulación en acero galvanizado. 5. Asiento en acero inoxidable AISI 304 y goma EPDM (peróxido curado). 6. Campo de regulación de 0.5 a 6 bar. 7. Presión salida establecida 3 bar. 8. Temperatura de trabajo desde 0ºC a 130ºC. 9. Compatible con agua, solución de glicol al 50% y aire comprimido (seco). 10. Extremos roscados gas (BSP) H-H s/ ISO 228/1. 11. Conexión a manómetro G¼” s/ ISO 228/1. 12. Pruebas, ensayos y verificaciones conforme a norma EN 1567. PN25. Cuerpo en latón niquelado UNE-EN 12165. Cierre inox AISI 304 y goma EPDM . Muelle en acero galvanizado. Juntas tóricas en EPDM. Extremos rosca gas (BSP) H-H ISO 228/1. Campo de regulación 0,5 a 6 bar. Presión salida establecida 3 bar.
