# Cilindro de montaje hecho de EPS de alta densidad con la superficie lateral estriada (170 Kg/m3). Para anclajes planificados de abrazaderas para bajantes

- Propiedad del archivo: CONSTRUNARIO
- Formato: FIEBDC-3/2012
- Programa: Construnario Versión 3.51
- Fecha de los precios: 09/07/2024
- Divisa: EUR

**MOL_AISCILEPS** u Cilindro de montaje hecho de EPS de alta densidad con la superficie lateral estriada (170 Kg/m3). Para anclajes planificados de abrazaderas para bajantes, retenes y cierres abatibles, tendederos, estores, topes de contraventanas, etc, PROPAM® AISTERM CILINDRO EPS HD de Molins
Cilindro de montaje hecho de EPS de alta densidad con la superficie lateral estriada (170 Kg/m3). Para anclajes planificados de abrazaderas para bajantes, retenes y cierres abatibles, tendederos, estores, topes de contraventanas, etc, PROPAM® AISTERM CILINDRO EPS HD de Molins Campos de aplicación: Como el cilindro está hecho de EPS de muy alta densidad, permite el montaje seguro de accesorios en un SATE de EPS sin comprometer la transmitancia térmica. Para la instalación del accesorio, son válidos tornillos con rosca de madera y autorroscantes, y también aquellos con rosca cilíndrica y ángulo grande (tornillos marco). La instalación de accesorios sin puente térmico es posible, por ejemplo para: abrazaderas para bajantes, retenes y cierres abatibles, tendederos, estores, topes de contraventanas, etc. Propiedades: Punto de instalación fuerte para cargas ligeras Instalación impermeable Instalación rápida Transmitancia cero Consumo: Colores: Cilindro de montaje hecho de EPS de alta densidad con la superficie lateral estriada (170 Kg/m3). Para anclajes planificados de abrazaderas para bajantes, retenes y cierres abatibles, tendederos, estores, topes de contraventanas, etc.
