# Accesorio para conectar perfiles entre sí facilitando su ajuste preciso.Se instala encajando en él los perfiles a conectar, PROPAM® AISTERM CONECTOR de Molins. Longitud 30 mm

- Propiedad del archivo: CONSTRUNARIO
- Formato: FIEBDC-3/2012
- Programa: Construnario Versión 3.51
- Fecha de los precios: 09/07/2024
- Divisa: EUR

**MOL_AISCONEC** u Accesorio para conectar perfiles entre sí facilitando su ajuste preciso.Se instala encajando en él los perfiles a conectar, PROPAM® AISTERM CONECTOR de Molins. Longitud 30 mm.
Accesorio para conectar perfiles entre sí facilitando su ajuste preciso. Se instala encajando en él los perfiles a conectar. Longitud 30 mm.
