# Fijación en espiral de Molins. Fijación de puntos de iluminación, placas, buzones, etc

- Propiedad del archivo: CONSTRUNARIO
- Formato: FIEBDC-3/2012
- Programa: Construnario Versión 3.51
- Fecha de los precios: 09/07/2024
- Divisa: EUR

**MOL_AISFIJAESPI** u Fijación en espiral de Molins. Fijación de puntos de iluminación, placas, buzones, etc.
Fijación en espiral de Molins. Fijación de puntos de iluminación, placas, buzones, etc. Campos de aplicación: Para instalación a posteriori o no planeada de cargas ligeras en SATE de EPS o XPS, como buzones, luces, números de casa, etc. La carga max. recomendada para cada fijación es de 5 Kg. Propiedades: Transmitancia cero Instalación rápida y segura Sin necesidad de taladro previo Consumo: Colores: Fijación de puntos de iluminación, placas, buzones... Gran resistencia al impacto. Se instala rápidamente en el aislante (EPS/XPS) con la ayuda de una atornilladora, sin necesidad de perforación previa a través del mortero de armadura. No crea puente térmico tras la instalación.
