# Barra de canto rectangular hecha de EPS de alta densidad (140 Kg/m3).Tendederos

- Propiedad del archivo: CONSTRUNARIO
- Formato: FIEBDC-3/2012
- Programa: Construnario Versión 3.51
- Fecha de los precios: 09/07/2024
- Divisa: EUR

**MOL_AISFIJBAREPS** u Barra de canto rectangular hecha de EPS de alta densidad (140 Kg/m3).Tendederos, señales y carteles, abrazaderas de bajantes, retenes, comoplaca de compresión (soporte de elementos de climatización, toldos, etc), PROPAM® AISTERM FIJACIÓN BARRA EPS HD de Molins
Barra de canto rectangular hecha de EPS de alta densidad (140 Kg/m3).Tendederos, señales y carteles, abrazaderas de bajantes, retenes, comoplaca de compresión (soporte de elementos de climatización, toldos, etc), PROPAM® AISTERM FIJACIÓN BARRA EPS HD de Molins Campos de aplicación: Dada la dura elasticidad del PROPAM® AISTERM FIJACIÓN BARRA EPS HD, es especialmente recomendable para fijar, sin puente térmico, accesorios en SATE de EPS y MW. Además, puede utilizarse como placa de compresión para cargas medias y altas. Para la instalación del accesorio, son válidos tornillos con rosca de madera y autorroscantes, y también aquellos con rosca cilíndrica y ángulo grande (tornillos marco). La instalación de accesorios sin puente térmico es posible, por ejemplo, para: abrazaderas para bajantes, retenes y cierres abatibles, señales y carteles y tendederos Propiedades: Puente térmico mínimo Múltiples posibilidades de aplicación Consumo: Colores: Barra de canto rectangular hecha de EPS de alta densidad (140 Kg/m3). Tendederos, señales y carteles, abrazaderas de bajantes, retenes, como placa de compresión (soporte de elementos de climatización, toldos, etc).
