# Malla de fibra de vidrio para SISTEMA PROPAM® AISTERM, resistente a los álcalis de Molins

- Propiedad del archivo: CONSTRUNARIO
- Formato: FIEBDC-3/2012
- Programa: Construnario Versión 3.51
- Fecha de los precios: 09/07/2024
- Divisa: EUR

**MOL_AISMALL160** u Malla de fibra de vidrio para SISTEMA PROPAM® AISTERM, resistente a los álcalis de Molins
Malla de fibra de vidrio resistente a los álcalis y de elevada estabilidad dimensional, indicada para el refuerzo y armadura del mortero de protección de las placas aislantes del Sistema de Aislamiento Térmico por el Exterior PROPAM AISTERM.
