# Malla de fibra de vidrio para SISTEMA PROPAM® AISTERM, resistente a los álcalis de Molins. De uso principal en zócalos o zonas que requieran alta resistencia al impacto

- Propiedad del archivo: CONSTRUNARIO
- Formato: FIEBDC-3/2012
- Programa: Construnario Versión 3.51
- Fecha de los precios: 09/07/2024
- Divisa: EUR

**MOL_AISMALL330** u Malla de fibra de vidrio para SISTEMA PROPAM® AISTERM, resistente a los álcalis de Molins. De uso principal en zócalos o zonas que requieran alta resistencia al impacto
Malla de fibra de vidrio resistente a los álcalis y de elevada resistencia a los impactos, indicada para el refuerzo y armadura del mortero de protección de las placas aislantes del Sistema de Aislamiento Térmico por el Exterior PROPAM AISTERM. Especialmente diseñada para zócalos o zonas que requieran alta resistencia al impacto.
