# Panel compacto de lana mineral para la aplicación del aislamiento térmico por el exterior SISTEMA PROPAM® AISTERM SILENCE de Molins

- Propiedad del archivo: CONSTRUNARIO
- Formato: FIEBDC-3/2012
- Programa: Construnario Versión 3.51
- Fecha de los precios: 09/07/2024
- Divisa: EUR

**MOL_AISPANLAMI** u Panel compacto de lana mineral para la aplicación del aislamiento térmico por el exterior SISTEMA PROPAM® AISTERM SILENCE de Molins
Panel compacto de lana mineral para la aplicación del aislamiento térmico por el exterior SISTEMA PROPAM® AISTERM SILENCE de Molins Campos de aplicación: Aislamiento térmico de fachadas con el Sistema de Aislamiento Térmico por el Exterior (SATE) PROPAM® AISTERM SILENCE para la mejora de la eficiencia energética del edificio. Propiedades: Aislante térmico. No combustible: clasificación de reacción al fuego A1.. Contribuye a la eficiencia energética del edificio. Elimina los puentes térmicos lineales. Reduce la transmitancia térmica de la fachada. Minimiza el riesgo de condensaciones. Incrementa la inercia térmica del edificio. Aplicable tanto en obra nueva como en rehabilitación sin reducir el espacio útil Ligero. Reciclable. Bajo coste de mantenimiento. Consumo: Colores: Panel compacto de Lana Mineral para la aplicación del aislamiento térmico por el exterior SISTEMA PROPAM® AISTERM, de altas prestaciones térmicas y acústicas sin imprimación. Cumple las exigencias de las normativas UNE EN 13500 y EAD 040083-00-0404 relativas a aplicación de SATE con Lana Mineral.
