# Adhesivo estructural epoxi para sistema PROPAM® CARBOCOMP, BETOPOX BL de Molins

- Propiedad del archivo: CONSTRUNARIO
- Formato: FIEBDC-3/2012
- Programa: Construnario Versión 3.51
- Fecha de los precios: 09/07/2024
- Divisa: EUR

**MOL_BETOBL** kg Adhesivo estructural epoxi para sistema PROPAM® CARBOCOMP, BETOPOX BL de Molins
Adhesivo estructural epoxi para sistema PROPAM® CARBOCOMP, BETOPOX BL de Molins Campos de aplicación: Adhesión de laminados estructurales de fibra de carbono PROPAM® CARBOCOMP, Pegado de platabandas de acero sobre hormigón. Reparaciones de aristas, coqueras y desconchones en estructuras. Propiedades: Excelente adherencia a los laminados PROPAM® CARBOCOMP, Excelente adherencia a prácticamente la totalidad de materiales de construcción: hormigón, mortero, acero, metal, madera, etc. Muy buena resistencia a los ataques químicos producidos por ácidos, bases, sales, aguas desmineralizadas y residuales, aceites y carburantes. Al no llevar disolventes, cataliza sin pérdida de volumen. No necesita imprimación. Altas resistencias mecánicas y a la abrasión. Tixotrópico, no descuelga en aplicaciones en techo o verticales. Impermeable. Fácil de aplicar sobre cualquier soporte. Consumo: Para la aplicación de los laminados PROPAM® CARBOCOMP y PROPAM® CARBOCOMP PLUS, el consumo aproximado de resina BETOPOX® BL, varía en función del estado del soporte y del ancho del laminado. Colores: BETOPOX® BL es un adhesivo bicomponente a base de resina epoxi y cargas seleccionadas, libre de disolventes y tixotrópico, especialmente diseñado para la realización de refuerzos estructurales con laminados de fibra de carbono PROPAM® CARBOCOMP, para el refuerzo de estructuras sobre hormigón, acero y madera. Cumple con los requerimientos de la norma EN 1504-4. Dispone de Marcado CE 2+, para usos en edificación y obras de ingeniería civil de todo tipo.
