# Mortero expansivo para demolición sin detonación de aplicación universal, BETONAMIT de Molinas

- Propiedad del archivo: CONSTRUNARIO
- Formato: FIEBDC-3/2012
- Programa: Construnario Versión 3.51
- Fecha de los precios: 09/07/2024
- Divisa: EUR

**MOL_BETONA** kg Mortero expansivo para demolición sin detonación de aplicación universal, BETONAMIT de Molinas
Mortero expansivo para demolición sin detonación de aplicación universal, BETONAMIT de Molinas Campos de aplicación: Vaciados para parkings. Grandes desmontes en obra civil y edificación. Vaciados entre edificaciones en medianería. Trabajos junto a viviendas y tendidos eléctricos. Demolición submarina. Demolición de bancadas de hormigón. Rotura de estructuras de hormigón armado en pilares, vigas, muros, etc.. Roturas de elementos arquitectónicos que no puedan ser sometidos a vibración. Eliminación de grandes bolos de roca en cimentaciones y sótanos. Demoliciones puntuales en interiores y zonas de difícil accesibilidad. Trabajos de demolición segura en todo tipo de industria. Propiedades: Altísimo poder de expansión por encima de las 7.000 Tm/m2. Aplicable tanto en exterior como en lugares cerrados y de baja accesibilidad. Garantiza una rotura segura, precisa, sin ruido ni vibración, sin gases, chispas ni elementos contaminantes. Demoliciones mucho más rápidas y económicas que las efectuadas con maquinaria pesada y grandes martillos hidráulicos. No origina daños en los ecosistemas, resultando un recurso insustituible en demoliciones submarinas. No precisa permisos ni experiencia por lo que puede ser utilizado por el personal de obra. Especialmente indicado en zonas con riesgo de existencia de productos explosivos o inflamables. Muy fácil de emplear, tanto en grandes obras como en pequeños proyectos. No es tóxico ni inflamable. Respetuoso con el medio ambiente. Consumo: 0.8-2.4 Kg/m taladrado. Colores: Gris BETONAMIT es un mortero demoledor no explosivo para la ejecución de demoliciones sin detonación con total seguridad. Su enorme poder de expansión le convierte en la alternativa definitiva al explosivo convencional o los medios mecánicos.
