# Mortero especial hidrorepelente y con efecto antimoho y fraguado rápido para juntas cerámicas hasta 8 mm, BORADA® CHROMA de Molins

- Propiedad del archivo: CONSTRUNARIO
- Formato: FIEBDC-3/2012
- Programa: Construnario Versión 3.51
- Fecha de los precios: 09/07/2024
- Divisa: EUR

**MOL_BORCHR** kg Mortero especial hidrorepelente y con efecto antimoho y fraguado rápido para juntas cerámicas hasta 8 mm, BORADA® CHROMA de Molins
Mortero especial hidrorepelente y con efecto antimoho y fraguado rápido para juntas cerámicas hasta 8 mm, BORADA® CHROMA de Molins Campos de aplicación: Relleno de juntas hasta 8 mm de ancho entre piezas cerámicas en cualquier tipo de pavimento o revestimiento, tanto interior como exterior. En cerámicas con microporosidades realizar una prueba para verificar la facilidad de limpieza, o consultar con el Departamento Técnico. Para juntas estancas o antiácidas utilizar BORADA® EPOLUXE. Propiedades: Excelente trabajabilidad. Buena resistencia mecánica y a la abrasión. Rápido fraguado y endurecimiento. Efecto antimoho. Resistente al agua. Colores estables a la luz. No contiene cemento Portland, lo que le confiere a la junta unas elevadas resisten- cias a carbonataciones y eflorescencias. Apto para pavimentos con calefacción radiante Buena resistencia a los ácidos con pH >3. Tiempos breves de espera para la limpieza, así como para la transitabilidad y puesta en servicio del pavimento o del revestimiento. Consumo: El consumo de BORADA® CHROMA varía en función del espesor y anchura de las juntas, así como de las dimensiones del material cerámico Colores: Acero, Alabastro, Antracita, Arena, Beige, Blanco, Canela, Caoba, Cemento, Ceniza, Gris, Madera, marengo, Miel, Negro, Nogal, Perla, Piedra, Plata, Sahara, Siena, Teca, Tierra, Tundra, Visón, Wengue, Zafiro, Zinc BORADA® CHROMA es un mortero de rejuntado especialmente formulado con cementos especiales, áridos de granulometría seleccionada, aditivos orgánicos e inorgánicos y pigmentos minerales estables de gran trabajabilidad, durabilidad y resistencia. No contiene cemento Portland.
