# Mortero epoxi decorativo de fácil limpieza, bacteriostático y fungicida para el sellado antiácido de juntas hasta 20mm, BORADA® EPOLUXE de Molins

- Propiedad del archivo: CONSTRUNARIO
- Formato: FIEBDC-3/2012
- Programa: Construnario Versión 3.51
- Fecha de los precios: 09/07/2024
- Divisa: EUR

**MOL_BOREPOL** kg Mortero epoxi decorativo de fácil limpieza, bacteriostático y fungicida para el sellado antiácido de juntas hasta 20mm, BORADA® EPOLUXE de Molins
Mortero epoxi decorativo de fácil limpieza, bacteriostático y fungicida para el sellado antiácido de juntas hasta 20mm, BORADA® EPOLUXE de Molins Campos de aplicación: Relleno de juntas estancas y/o antiácidas hasta 20 mm de ancho entre piezas cerámicas en cualquier tipo de pavimento o revestimiento, tanto interior como exterior. En cerámicas con microporosidades verificar la limpieza o consultar con el Servicio de Asistencia Técnica (SAT). Adecuado para pavimentos y revestimientos residenciales e industriales, expuestos al contacto permanente u ocasional con agentes químicos. Ideal para piezas cerámicas especiales en cocinas, piscinas, aguas termales, duchas, locales comerciales, etc. Colocación antiácida de baldosas cerámicas sobre soportes corrientes en construcción que no sean deformables. Propiedades: Muy buena aplicabilidad y limpieza. Evita el desarrollo de bacterias y hongos. Gran resistencia al envejecimiento y a las manchas. Total uniformidad de color. Excelente adherencia sobre cualquier tipo de soporte no deformable. Elevada resistencia mecánica y química. Total estanqueidad. Consumo: Colores: Blanco, Marfil, Beige, Gris, Antracita, Negro, Piedra BORADA® EPOLUXE es un producto bicomponente a base de arenas silíceas seleccionadas, aditivos especiales y resinas reactivas, que endurece por reacción química sin perdida de volumen. Utilizable como adhesivo.
