# Aditivo líquido para boradas: porcelánica, universal y plus, BORADA® LATEX de Molins

- Propiedad del archivo: CONSTRUNARIO
- Formato: FIEBDC-3/2012
- Programa: Construnario Versión 3.51
- Fecha de los precios: 09/07/2024
- Divisa: EUR

**MOL_BORLATEX** kg Aditivo líquido para boradas: porcelánica, universal y plus, BORADA® LATEX de Molins
Aditivo líquido para boradas: porcelánica, universal y plus, BORADA® LATEX de Molins Campos de aplicación: Mejora la impermeabilidad, resistencia y durabilidad de los morteros especiales para juntas de la gama BORADA® de PROPAMSA. BORALÁSTIC se emplea en lugar del agua de amasado. Aconsejable en casos de altas exigencias como son: relleno de juntas de mínimo grosor, relleno de juntas en pavimentos de tráfico intenso, etc. No utilizar en juntas de dilatación o sujetas a movimientos. Propiedades: Gran adherencia. Mayor cohesión y plasticidad. Mayor resistencia mecánica a compresión y flexotracción. Excelente impermeabilidad. Consumo: El consumo de BORALÁSTIC varía en función de la aplicación de la cantidad de BORADA® que se requiera. Colores: (Antes BORALÁSTIC) BORADA® LATEX es un líquido muy fluido formulado a base de polímeros en dispersión acuosa y diferentes aditivos orgánicos e inorgánicos.
