# Mortero especial para juntas cerámicas de 1 a 15 mm, BORADA® UNIVERSAL de Molins

- Propiedad del archivo: CONSTRUNARIO
- Formato: FIEBDC-3/2012
- Programa: Construnario Versión 3.51
- Fecha de los precios: 09/07/2024
- Divisa: EUR

**MOL_BORUNIV** kg Mortero especial para juntas cerámicas de 1 a 15 mm, BORADA® UNIVERSAL de Molins
Mortero especial para juntas cerámicas de 1 a 15 mm, BORADA® UNIVERSAL de Molins Campos de aplicación: Relleno de juntas de 1 a 15 mm de ancho entre piezas cerámicas en cualquier tipo de pavimento o revestimiento, tanto interior como exterior. En cerámicas con microporosidades realizar una prueba para verificar la limpieza, o consultar con el Departamento Técnico. Para el relleno de juntas inferiores a 1 mm utilizar BORADA® PORCELÁNICA. Para juntas con efecto antimoho y rápida puesta en servicio utilizar BORADA® PLUS. Para juntas estancas o antiácidas utilizar BORADA® EPOLUXE. Propiedades: Facilidad en el llenado de juntas. Excelente trabajabilidad. Buena resistencia mecánica y a la abrasión. Gran adherencia. Endurecimiento sin fisuras. Resistente al agua. Colores estables a la luz. Apto para pavimentos con calefacción radiante Consumo: El consumo de BORADA® UNIVERSAL varía en función del espesor y anchura de las juntas, así como de las dimensiones del material cerámico. Colores: Blanco, Marfil, Crema, Terracota, Beige, Marrón, Cacao, Chocolate, Plata, Gris, Antracita, Negro, Azul, Piedra, Arena, Sahara, Perla, Wengue BORADA® UNIVERSAL es un mortero especial a base de cemento, áridos de seleccionada granulometría, resinas, aditivos orgánicos y pigmentos minerales estables.
