# Pintura anticarbonatación elástica para hormigones y mortero, PROPAM® CARBOPAINT FLEX de Molins

- Propiedad del archivo: CONSTRUNARIO
- Formato: FIEBDC-3/2012
- Programa: Construnario Versión 3.51
- Fecha de los precios: 09/07/2024
- Divisa: EUR

**MOL_CARBOFLEX** kg Pintura anticarbonatación elástica para hormigones y mortero, PROPAM® CARBOPAINT FLEX de Molins
Pintura anticarbonatación elástica para hormigones y mortero, PROPAM® CARBOPAINT FLEX de Molins Campos de aplicación: Protección de superficies de hormigón armado y de mortero frente a la carbonatación. Protector preventivo en nuevas obras de hormigón localizadas en ambientes agresivos. Revestimiento protector y decorativo de obras rehabilitadas con morteros de reparación pilares, vigas, viguetas, cantos de forjado y losas. Revestimiento de estructuras de hormigón armado y prefabricado sujetas a movimientos y deformaciones que puedan provocar microfisuraciones. Acabado decorativo de alta calidad para fachadas. Propiedades: Evita la carbonatación del hormigón, gracias a su elevada resistencia a la difusión del dióxido de carbono. Permeable al vapor de agua, permite la transpiración del soporte. Su gran elasticidad le permite puentear microfisuras, así como soportar las dilataciones térmicas del soporte. Muy buena adherencia sobre los soportes tradicionales de construcción. Resistente a los rayos UV. Gran estabilidad del color y durabilidad. Impermeable al agua de lluvia y a las sales de deshielo. Excelente resistencia a la intemperie y al envejecimiento. Acabado decorativo coloreado. Mejora el aspecto estético de la superficie protegida. Fácil aplicación y con toxicidad nula, exento de disolventes. Consumo: El consumo total recomendado es de 300-400 g/m2 en función de la porosidad del soporte. No obstante, el consumo final dependerá en gran medida del acabado final exigido, los condicionantes de la obra y del uso. Colores: Gris, blanco (Antes BETOPAINT FLEX) PROPAM® CARBOPAINT FLEX es un revestimiento elástico para la protección de hormigones y morteros frente a la carbonatación, desarrollado en base copolímeros acrílicos en dispersión acuosa, de un solo componente, impermeable con acabado decorativo y resistente a los agentes atmosféricos. Cumple con los requerimientos de la norma EN 1504-2.
