# Inhibidor de corrosión migratorio del hormigón armado, CORTEC MCI-2020 de Molins

- Propiedad del archivo: CONSTRUNARIO
- Formato: FIEBDC-3/2012
- Programa: Construnario Versión 3.51
- Fecha de los precios: 09/07/2024
- Divisa: EUR

**MOL_CORMCI2020** kg Inhibidor de corrosión migratorio del hormigón armado, CORTEC MCI-2020 de Molins
Inhibidor de corrosión migratorio del hormigón armado, CORTEC MCI-2020 de Molins Campos de aplicación: Protección frente a la corrosión debida a carbonatación, sales de deshielo o ataque atmosférico de: - Estructuras de hormigón armado, prefabricado, pretensado, postensado o marino. - Puentes, autopistas, calles de hormigón con armadura de acero expuestos a entornos corrosivos. - Plataformas de aparcamiento, rampas y garajes. - Espigones, pilotes, pilares, tuberías y postes de servicios públicos, de hormigón. Restauración y reparación de todas las estructuras de hormigón, edificios y fundaciones de todos los tipos. Propiedades: Protege contra los efectos perjudiciales de la corrosión incluso en el hormigón más denso. El inhibidor migratorio detiene la corrosión de las zonas oxidadas. Retrasa el comienzo del proceso de corrosión, al tiempo que reduce la velocidad de la misma, incrementando la vida útil de las armaduras. Fácilmente aplicable mediante spray, rodillo, brocha, etc, reduciendo el coste de equipo y la mano de obra. No es tóxico ya que no contiene nitrito de calcio, fosfatos o solventes. Orgánico, seguro y no perjudicial para el medio ambiente. Bloquea el ataque por carbonatación y cloruros. Base agua y no inflamable para su fácil manipulación. No impide la difusión de vapor a través del hormigón. Se desplaza a áreas adyacentes para proteger los metales. No contiene ceras. Migra en cualquier dirección. Migra mas de 7 cm en 30 días. Penetra profundamente en el hormigón para la protección del ánodo y cátodo. Efectividad confirmada en documentos internacionales de evaluaciones en campo (ASTM-G109). NSF Standard 61 aprobado para aplicaciones con agua potable (Certificado por Underwrites Laboratories). Consumo: El consumo es de 0,27 litros/m2, aplicado en una o dos capas. Colores: CORTEC MCI® 2020 es un inhibidor de corrosión migratorio de superficie diseñado para penetrar a través de materiales cementosos incluyendo el hormigón, morteros y caliza. CORTEC MCI® 2020 migra a través de su fase líquida y vapor a través de los poros de la estructura, formando una capa monomolecular protectora sobre la armadura.
