# Decapante ácido líquido de gran efectividad, DESINCRUSTANTE DE CEMENTO de Molins

- Propiedad del archivo: CONSTRUNARIO
- Formato: FIEBDC-3/2012
- Programa: Construnario Versión 3.51
- Fecha de los precios: 09/07/2024
- Divisa: EUR

**MOL_DESINC** kg Decapante ácido líquido de gran efectividad, DESINCRUSTANTE DE CEMENTO de Molins
Decapante ácido líquido de gran efectividad, DESINCRUSTANTE DE CEMENTO de Molins Campos de aplicación: Quitacementos universal. Limpieza de restos cementicios en baldosa cerámica y mosaicos de todo tipo, en pavimentos, revestimientos y fachadas, tanto en interiores como en exteriores. Limpieza de pequeñas manchas de herrumbre. Limpieza de piscinas. Limpieza de suciedades en obras: restos de cemento, cal, polvo, eflorescencias en obra vista, etc. Propiedades: Consumo: El consumo depende la suciedad de la superficie a limpiar, de forma orientativa está sobre los 200 g/m2. Colores: DESINCRUSTANTE DE CEMENTO está compuesto a base de ácidos minerales e inhibidores orgánicos que lo hacen eficaz para la eliminación de resto de cemento y eflorescencias.
