# Disolvente para sistemas epoxi de Molins

- Propiedad del archivo: CONSTRUNARIO
- Formato: FIEBDC-3/2012
- Programa: Construnario Versión 3.51
- Fecha de los precios: 09/07/2024
- Divisa: EUR

**MOL_DISEPOX** kg Disolvente para sistemas epoxi de Molins
Disolvente para sistemas epoxi de Molins Campos de aplicación: Disolvente para sistemas epoxi 100% sólidos de dos componentes. Apto para imprimaciones, capas intermedias y sellados. Propiedades: Alto poder diluyente. Limpieza fácil y rápida de las herramientas. Consumo: El consumo varía en función del sistema y uso. Colores: Disolvente para adición in situ en sistemas epoxi para regular la viscosidad y mejorar la aplicación.
