# Fibras de polipropileno multifilamento para el refuerzo de hormigones y morteros, FIBRADUR de Molins

- Propiedad del archivo: CONSTRUNARIO
- Formato: FIEBDC-3/2012
- Programa: Construnario Versión 3.51
- Fecha de los precios: 09/07/2024
- Divisa: EUR

**MOL_FIBRADUR** kg Fibras de polipropileno multifilamento para el refuerzo de hormigones y morteros, FIBRADUR de Molins
Fibras de polipropileno multifilamento para el refuerzo de hormigones y morteros, FIBRADUR de Molins Campos de aplicación: Se emplea como aditivo para la realización de: Pavimentos industriales. Losas de hormigón, forjados y soleras. Elementos prefabricados. Morteros y hormigones proyectados. Carreteras. Hormigones y morteros de alta resistencia al impacto. Revocos de fachadas. Propiedades: Reduce la fisuración por retracción. Se dispersa fácilmente dentro de la masa formando una red tridimensional totalmente homogénea. FIBRADUR se añade al hormigón para mejorar su comportamiento a flexotracción, tracción e impacto, sobre todo en la superficie. Mejora la impermeabilidad y durabilidad del hormigón. Mejora el comportamiento a la abrasión. Alta resistencia química. Resistente a los álcalis y los rayos UV. Evita la disgregación. Consumo: La dosificación habitual es de: Una bolsa autodestruible de 600 g de fibras de 12 mm por m3 de hormigón. Colores: FIBRADUR son fibras de polipropileno multifilamento cortadas y resistentes a los álcalis, diseñadas para su adición a hormigones y morteros con el fin de reducir la aparición de fisuras por retracción mejorando la calidad y durabilidad de la estructura ejecutada. Cumple con los requerimientos de la norma EN 14889-2.
