# Revestimiento elástico con fibras para impermeabilización de cubiertas,PROPAM® IMPE 91 FIBRAS de Molins

- Propiedad del archivo: CONSTRUNARIO
- Formato: FIEBDC-3/2012
- Programa: Construnario Versión 3.51
- Fecha de los precios: 09/07/2024
- Divisa: EUR

**MOL_IMPE91FIB** kg Revestimiento elástico con fibras para impermeabilización de cubiertas,PROPAM® IMPE 91 FIBRAS de Molins
Revestimiento elástico con fibras para impermeabilización de cubiertas,PROPAM® IMPE 91 FIBRAS de Molins Campos de aplicación: Impermeabilización de todo tipo de cubiertas y terrazas. Tratamiento e impermeabilización de encuentros en chimeneas, petos, etc. Tratamiento e impermeabilización de juntas en fachadas y cubiertas. Protección y reparación sobre tejas, cubiertas de fibrocemento o canalones. Protección de aislamientos térmicos de espuma de poliuretano proyectado frente a la radiación ultravioleta. Propiedades: Impermeable al agua y permeable al vapor de agua. Aplicable en horizontal y en vertical, en interiores y exteriores. Su alta elasticidad permite los pequeños movimientos de dilatación y contracción del soporte. Forma un revestimiento continuo sin juntas ni solapes y completamente adherido al soporte. Gran rapidez y facilidad de aplicación. Protección anticarbonatación del hormigón, previene la corrosión de las armaduras por procesos de carbonatación. Gran durabilidad, inalterable frente a los agentes atmosféricos, resistente a los rayos UV y con efecto fungicida. Acabado decorativo. Respetuoso con el medio ambiente: base agua y sin disolventes. No es tóxico ni inflamable. Consumo: Para la impermeabilización de terrazas y cubiertas se aplicarán como mínimo dos capas (aparte de la imprimación) con un consumo mínimo total de 2 kg/m2. En el caso de impermeabilización de fachadas o paramentos verticales, se deben aplicar como mínimo 1 Kg/m2. Colores: Blanco, Gris, Rojo teja, Rojo rubí (Antes BETOPAINT 91 FIBRAS) Revestimiento monocomponente a base de resinas acrílicas en dispersión acuosa, fibras y cargas especiales, que una vez seco forma una membrana impermeable, continua, flexible y elástica, para su aplicación sobre cubiertas y terrazas. Cumple con los requerimientos de la norma EN 1504-2.
