# Emulsión bituminosa no-iónica para imprimación de superficies, PROPAM® IMPE BETUPREM de Molins

- Propiedad del archivo: CONSTRUNARIO
- Formato: FIEBDC-3/2012
- Programa: Construnario Versión 3.51
- Fecha de los precios: 09/07/2024
- Divisa: EUR

**MOL_IMPEBETU** kg Emulsión bituminosa no-iónica para imprimación de superficies, PROPAM® IMPE BETUPREM de Molins
Emulsión bituminosa no-iónica para imprimación de superficies, PROPAM® IMPE BETUPREM de Molins Campos de aplicación: Protección superficial ante la humedad de estructuras enterradas de hormigón como muros, estructuras, cimentaciones o conducciones en obra civil. Imprimación de superficies que posteriormente vayan a ser tratadas con láminas o productos asfálticos, en caliente o en frío. Imprimación de juntas de dilatación previo al relleno de materiales de sellado asfálticos. Impregnación de geotextiles, mallas, velos de vidrio, etc. Propiedades: Fácil aplicación y excelente trabajabilidad. Producto inodoro y no inflamable. Buena adherencia a materiales de construcción. Resistente a la intemperie. Resistente a la alcalinidad del cemento. Exento de COVs. Consumo: El consumo aproximado de BETUPREM depende del tipo de aplicación, pudiendo oscilar entre 250 y 500 g/m2 de producto puro. Para la protección superficial ante la humedad de estructuras enterradas de hormigón en obra civil se deben aplicar dos manos con un rendimiento aproximado total final entre las dos capas de 0,5-0,75 kg/m2 en función del soporte. Colores: Pardo oscuro (Antes BETUPREM) Emulsión bituminosa de carácter no-iónico, monocomponente, soluble en agua, especialmente diseñada para la imprimación de superficies posteriormente tratadas con láminas o productos asfálticos, así como el tratamiento de muros verticales, cimientos y estructuras en obra pública y edificación.
