# Mortero de impermeabilización por cristalización en la red capilar del hormigón, PROPAM® IMPE CRISTAL de Molins

- Propiedad del archivo: CONSTRUNARIO
- Formato: FIEBDC-3/2012
- Programa: Construnario Versión 3.51
- Fecha de los precios: 09/07/2024
- Divisa: EUR

**MOL_IMPECRIS** kg Mortero de impermeabilización por cristalización en la red capilar del hormigón, PROPAM® IMPE CRISTAL de Molins
Mortero de impermeabilización por cristalización en la red capilar del hormigón, PROPAM® IMPE CRISTAL de Molins Campos de aplicación: Impermeabilización de estructuras enterradas como sótanos, galerías, garajes, sometidas a presión directa o contrapresión. Impermeabilización y protección de cualquier tipo de depósito o tanque destinado a contener agua. Impermeabilización de túneles, muros de contención, canales, silos, torres de refrigeración, etc. Impermeabilización y protección exterior de muros de cimentación frente a aguas agresivas. Protección de estructuras de hormigón frente a los efectos de las sales y los ciclos hielo-deshielo. Impermeabilización de losas de hormigón por espolvoreo mediante sistema "sándwich". Propiedades: Proporciona un revestimiento completamente impermeable ya que sus componentes reaccionan en presencia de humedad y la cal libre del hormigón formando cristales insolubles dentro del sistema capilar. Permeable al vapor de agua. Aplicable sobre soportes húmedos. Soporta altas presiones, tanto a presión directa como a contrapresión. Alta adherencia, no siendo preciso puente de unión. Gran resistencia a los efectos del agua salada, ciclos hielo-deshielo, y agentes atmosféricos. No contiene cloruros, materia orgánica ni agregados metálicos, lo que, junto a su alto pH, aseguran la protección contra la corrosión de los elementos metálicos, anclajes, etc. Gran durabilidad. Sin mantenimiento. Consumo: PROPAM® CRISTAL se aplica generalmente en dos capas con un consumo aproximado de entre 1 y 1,5 Kg/m2 por capa. El consumo puede variar dependiendo de la porosidad del soporte. Se recomienda realizar una prueba in-situ para ajustar el consumo. Colores: Gris (Antes PROPAM® CRISTAL) Mortero monocomponente formulado con cementos especiales, aditivos y áridos seleccionados, que forma un revestimiento impermeable que penetra en el hormigón o mortero cristalizando dentro de su red capilar. Diseñado para su aplicación sobre soportes de hormigón y mortero tanto a presión directa como a contrapresión.
