# Recubrimiento flexible monocomponente para la impermeabilización de superficies, PROPAM® IMPE FLEX de Molins

- Propiedad del archivo: CONSTRUNARIO
- Formato: FIEBDC-3/2012
- Programa: Construnario Versión 3.51
- Fecha de los precios: 09/07/2024
- Divisa: EUR

**MOL_IMPEFLEX** kg Recubrimiento flexible monocomponente para la impermeabilización de superficies, PROPAM® IMPE FLEX de Molins
Recubrimiento flexible monocomponente para la impermeabilización de superficies, PROPAM® IMPE FLEX de Molins Campos de aplicación: Impermeabilización interior y exterior de hormigón y albañilería. Impermeabilización por encima y por debajo de la capa freática. Sótanos, fosos de ascensores, túneles, tuberías de hormigón, piscinas, depósitos de agua, etc. Recubrimiento impermeable flexible sobre paredes y suelos de duchas, cuartos de baño y lavabos, previo a la colocación de cerámica. Recubrimiento protector sobre sistemas de reparación de hormigón. Indicado para terrazas y balcones y todas aquellas aplicaciones donde se produzcan cambios fuertes de temperatura. Se puede utilizar para impermeabilizar muros fisurados, resiste pequeños movimientos. No aplicar sobre superficies de yeso. Sobre soportes de rehabilitación o de dudosa adherencia consultar con nuestro Departamento Técnico. Propiedades: Impermeabiliza a favor y en contra de la presión hidrostática. Permeable al vapor de agua, con lo que evita posibles condensaciones. Gran adherencia sobre una gran variedad de superficies de hormigón y albañilería. Facilidad de aplicación. Evita la aparición de carbonataciones. Re-alcaliniza, pasiva y protege las estructuras de Hormigón Armado Apto para contacto con agua potable. Consumo: 1,5 Kg/m2 por mm de espesor. Colores: Gris (Antes PROPAM® IMPE FLEX) Mortero hidráulico que actúa de recubrimiento flexible impermeabilizante, está formulado a base de cemento, áridos seleccionados, y resinas impermeabilizantes especiales.
