# Mortero sulforresistente de impermeabilización flexible para hormigón y mampostería, PROPAM® IMPE FLEXITEC de Molins

- Propiedad del archivo: CONSTRUNARIO
- Formato: FIEBDC-3/2012
- Programa: Construnario Versión 3.51
- Fecha de los precios: 09/07/2024
- Divisa: EUR

**MOL_IMPEFLEXITE** kg Mortero sulforresistente de impermeabilización flexible para hormigón y mampostería, PROPAM® IMPE FLEXITEC de Molins
Mortero sulforresistente de impermeabilización flexible para hormigón y mampostería, PROPAM® IMPE FLEXITEC de Molins Campos de aplicación: Impermeabilización y protección de cualquier tipo de depósito o tanque destinado a contener agua. Impermeabilización de depósitos para agua potable. Impermeabilización de túneles, muros de contención, canales, silos, torres de refrigeración, etc. Impermeabilización de piscinas. Impermeabilización de estructuras enterradas como sótanos, garajes o galerías sometidas a presión directa o contrapresión. Impermeabilización exterior de muros de cimentación en edificios nuevos. Impermeabilización de estructuras sometidas a pequeños movimientos o vibraciones. Protección de estructuras de hormigón frente a los efectos de las sales y los ciclos hielo-deshielo. Protección de estructuras bajo ambiente marino y biogénico. Protección del hormigón contra la carbonatación. Impermeabilización y protección de tableros puente de carreteras y ferroviarios. Propiedades: Revestimiento completamente flexible. Excelente adherencia, no siendo preciso puente de unión. Proporciona un revestimiento completamente impermeable rellenando además todos los huecos y poros del soporte haciéndolo realmente continuo. Excelente impermeabilidad. Puentea fisuras estáticas y dinámicas incluso a temperaturas bajo 0ºC. Permeable al vapor de agua. Aplicable sobre soportes húmedos. Soporta altas presiones, tanto a presión directa como a contrapresión. Apto para contacto con agua potable. Aplicable sobre soportes de hormigón, enfoscados de mortero, ladrillo, bloque, o piedra natural. Gran resistencia a los efectos del agua salada, ciclos hielo-deshielo y agentes atmosféricos. No contiene cloruros, materia orgánica ni agregados metálicos, lo que, junto a su alto pH, aseguran la protección contra la corrosión de los elementos metálicos, anclajes, etc. Gran durabilidad. Sin mantenimiento. Fácil de aplicar a brocha o por proyección. Se suministra predosificado. Mezclar y listo Resistente a cloruros y sulfatos. Resiste a sulfhídrico de origen biogénico Mantiene sus propiedades frente al UV. Resiste a la intemperie. Consumo: 1-1,5 Kg/m2 por capa. Colores: Gris, blanco Antes FLEXITEC) Mortero de dos componentes formulado con cementos, resinas sintéticas, aditivos y áridos seleccionados, que forman un revestimiento completamente impermeable de muy alta flexibilidad y gran adherencia, aplicable tanto a presión directa como a contrapresión. Apto para contacto con agua potable. Cumple con los requerimientos de la norma EN 1504-2. Dispone de Marcado CE 2+,para usos en edificación y obras de ingeniería civil de todo tipo.
